# Pavimento de linóleo

- Propriedade do ficheiro: CYPE INGENIEROS, S.A.
- Formato: FIEBDC-3/2002
- Moeda: EUR
- Custos indirectos: 3.00 %
- IVA: 23.00 %

## R Revestimentos

### RS Pavimentos

#### RSS Flexíveis

**RSS021** m² Pavimento de linóleo, modelo Marmorette LPX "DLW FLOORING", de 2,5 mm de espessura, com tratamento antiestático, acabamento mármore, Spicy Orange, fornecido em placas de 61x61 cm, instalado sobre base suporte (não incluída neste preço) e fixado com adesivo de contacto.
Fornecimento e colocação de pavimento de linóleo, modelo Marmorette LPX "DLW FLOORING", de 2,5 mm de espessura, com tratamento antiestático, acabamento mármore, Spicy Orange, fornecido em placas de 61x61 cm; peso total: 2900 g/m²; classificação ao uso, segundo EN ISO 10874: classe 23 para uso doméstico; classe 34 para uso comercial; classe 42 para uso industrial; redução dos sons de percussão 4 dB, segundo NP EN ISO 10140; resistência ao fogo Cfl-s1, segundo NP EN 13501-1, fixado com adesivo de contacto a base de resinas acrílicas em dispersão aquosa (250 g/m²), sobre camada fina de nivelação não incluída neste preço. Inclusive marcação, cortes, aplicação do adesivo através de espátula dentada, soldagem de união e juntas entre placas com cordão termofusível, tratamento de encontros, juntas perimetrais e juntas de dilatação do edifício, eliminação e limpeza do material sobrante e limpeza final do pavimento.
Inclui: Implantação e recorte do pavimento. Aplicação da camada de adesivo de contacto. Colocação do pavimento. Soldadura de união e juntas entre placas. Eliminação e limpeza do material sobrante. Limpeza final do pavimento.
Critério de medição de projecto: Superfície medida segundo documentação gráfica de Projecto, descontando as aberturas de superfície maior de 1 m².
Critério de medição de obra: Medir-se-á a superfície realmente executada segundo especificações de Projecto, descontando as aberturas de superfície maior de 1 m².

| Código | Un | Descrição | Rendimento | Preço | Importância |
|---|---|---|---|---|---|
| mt18dww010 | kg | Adesivo de contacto à base de resina acrílica em dispersão aquosa, para pavimento de borracha, linóleo, PVC, alcatifa e têxtil. (material) | 0.250 | 4.62 | 1.16 |
| mt18pla025aa1 | m² | Placas homogéneas de linóleo, modelo Marmorette LPX "DLW FLOORING", de 61x61 cm e 2,5 mm de espessura, com tratamento antiestático, obtida através de processo de calandragem e compactação de farinhas de cortiça e madeira, óleo de linhaça, resinas e pigmentos naturais, e revestida pela sua face inferior com juta; acabamento mármore, Spicy Orange; peso total: 2900 g/m²; classificação ao uso, segundo EN ISO 10874: classe 23 para uso doméstico; classe 34 para uso comercial; classe 42 para uso industrial; redução dos sons de percussão 4 dB, segundo NP EN ISO 10140; resistência ao fogo Cfl-s1, segundo NP EN 13501-1. (material) | 1.050 | 37.90 | 39.80 |
| op00pis010 |  | Pistola de ar quente para soldadura de materiais termoplásticos. | 1.000 | 0.00 | 0.00 |
| op00tra010 |  | Traçador de juntas. | 1.000 | 0.00 | 0.00 |
| op00cor040 |  | Cortadora de rebordos. | 1.000 | 0.00 | 0.00 |
| mo026 | h | Oficial de 1ª instalador de revestimentos flexíveis. (mão de obra) | 0.202 | 17.19 | 3.47 |
| mo064 | h | Ajudante de instalador de revestimentos flexíveis. (mão de obra) | 0.101 | 16.81 | 1.70 |
| % | % | Custos directos complementares | 2 % | 46.13 | 0.92 |
|  |  | Custos directos |  |  | 47.05 |
