# Pavimento vinílico homogéneo

- Propriedade do ficheiro: CYPE INGENIEROS, S.A.
- Formato: FIEBDC-3/2002
- Moeda: EUR
- Custos indirectos: 3.00 %
- IVA: 23.00 %

**RSS037** m² Pavimento vinílico homogéneo, acústico, modelo Favorite Acoustic PUR, "DLW FLOORING", de 4,0 mm de espessura, com tratamento de protecção superficial PUR, cor Ivory White, e revés de espuma de poliuretano, fornecido em rolos de 183 cm de largura, instalado sobre base suporte (não incluída neste preço) e fixado com adesivo de contacto.
Pavimento vinílico homogéneo, acústico, modelo Favorite Acoustic PUR, "DLW FLOORING", de 4,0 mm de espessura, com tratamento de protecção superficial PUR, cor Ivory White, e revés de espuma de poliuretano, fornecido em rolos de 183 cm de largura; peso total: 4000 g/m²; classificação ao uso, segundo EN ISO 10874: classe 23 para uso doméstico; classe 34 para uso comercial; classe 42 para uso industrial; redução dos sons de percussão 17 dB, segundo NP EN ISO 10140; resistência ao fogo Cfl-s1, segundo NP EN 13501-1, fixado com adesivo de contacto à base de resinas acrílicas em dispersão aquosa (250 g/m²), sobre camada fina de nivelação não incluída neste preço. Inclusive marcação, cortes, aplicação do adesivo através de espátula dentada, soldagem da união e juntas entre rolos com cordão termofusível, tratamento de encontros, juntas perimetrais e juntas de dilatação do edifício, eliminação e limpeza do material sobrante e limpeza final do pavimento.
Inclui: Implantação e recorte do pavimento. Aplicação da cola. Colocação do pavimento. Soldadura de união e juntas entre rolos. Eliminação e limpeza do material sobrante. Limpeza final do pavimento.
Critério de medição de projecto: Superfície útil, medida segundo documentação gráfica de Projecto, descontando as aberturas de superfície maior de 1 m².
Critério de medição de obra: Medir-se-á a superfície realmente executada segundo especificações de Projecto, descontando as aberturas de superfície maior de 1 m².

| Código | Un | Descrição | Rendimento | Preço | Importância |
|---|---|---|---|---|---|
| mt18dww010 | kg | Adesivo de contacto à base de resina acrílica em dispersão aquosa, para pavimento de borracha, linóleo, PVC, alcatifa e têxtil. (material) | 0.250 | 4.62 | 1.16 |
| mt18pha070n | m² | Lâmina homogénea de PVC, modelo Favorite Acoustic PUR, "DLW FLOORING", de 4 mm de espessura, com tratamento de protecção superficial PUR, cor Ivory White e revés de espuma de poliuretano; fornecida em rolos de 183 cm de largura; peso total: 4000 g/m²; classificação ao uso, segundo EN ISO 10874: classe 23 para uso doméstico; classe 34 para uso comercial; classe 42 para uso industrial; redução dos sons de percussão 17 dB, segundo NP EN ISO 10140; resistência ao fogo Cfl-s1, segundo NP EN 13501-1. (material) | 1.050 | 34.56 | 36.29 |
| mo026 | h | Oficial de 1ª instalador de revestimentos flexíveis. (mão de obra) | 0.182 | 17.19 | 3.13 |
| mo064 | h | Ajudante de instalador de revestimentos flexíveis. (mão de obra) | 0.101 | 16.81 | 1.70 |
| % | % | Custos directos complementares | 2 % | 42.28 | 0.85 |
|  |  | Custos directos |  |  | 43.13 |
