# Pavimento vinílico heterogéneo

- Propriedade do ficheiro: CYPE INGENIEROS, S.A.
- Formato: FIEBDC-3/2002
- Moeda: EUR
- Custos indirectos: 3.00 %
- IVA: 23.00 %

**RSS047** m² Pavimento vinílico heterogéneo, modelo Scala 30 Connect PUR "DLW FLOORING", de 4,0 mm de espessura total, com camada de utilização de 0,30 mm de espessura, com tratamento de protecção superficial PUR, cor Rustic Oak Dark, fornecido em placas com ligação macho-fêmea e autoportantes, de 93,5x15 cm, instalado sobre base suporte (não incluída neste preço).
Pavimento vinílico heterogéneo, modelo Scala 30 Connect PUR "DLW FLOORING", de 4,0 mm de espessura total, com camada de utilização de 0,30 mm de espessura, com tratamento de protecção superficial PUR, cor Rustic Oak Dark, fornecido em placas com ligação macho-fêmea e autoportantes, de 93,5x15 cm; peso total: 8000 g/m²; classificação ao uso, segundo EN ISO 10874: classe 23 para uso doméstico; classe 31 para uso comercial; classe 41 para uso industrial; redução dos sons de percussão 2 dB, segundo NP EN ISO 10140; resistência ao fogo Bfl-s1, segundo NP EN 13501-1, sobre camada fina de nivelação não incluída neste preço. Incluindo marcação, cortes, tratamento de encontros, juntas perimetrais e juntas de dilatação do edifício, eliminação e limpeza final do pavimento.
Inclui: Implantação e recorte do pavimento. Colocação do pavimento. Limpeza final do pavimento.
Critério de medição de projecto: Superfície útil, medida segundo documentação gráfica de Projecto, descontando as aberturas de superfície maior de 1 m².
Critério de medição de obra: Medir-se-á a superfície realmente executada segundo especificações de Projecto, descontando as aberturas de superfície maior de 1 m².

| Código | Un | Descrição | Rendimento | Preço | Importância |
|---|---|---|---|---|---|
| mt18pta060aa | m² | Placas heterogéneas com ligação macho-fêmea e autoportantes, de PVC, modelo Scala 30 Connect PUR, "DLW FLOORING", de 4 mm de espessura total, com camada de utilização de 0,30 mm de espessura, com tratamento de protecção superficial PUR, cor Rustic Oak Dark; peso total: 8000 g/m²; classificação ao uso, segundo EN ISO 10874: classe 23 para uso doméstico; classe 31 para uso comercial; classe 41 para uso industrial; redução dos sons de percussão 2 dB, segundo NP EN ISO 10140; resistência ao fogo Bfl-s1, segundo NP EN 13501-1. (material) | 1.050 | 29.00 | 30.45 |
| mo026 | h | Oficial de 1ª instalador de revestimentos flexíveis. (mão de obra) | 0.202 | 17.19 | 3.47 |
| mo064 | h | Ajudante de instalador de revestimentos flexíveis. (mão de obra) | 0.101 | 16.81 | 1.70 |
| % | % | Custos directos complementares | 2 % | 35.62 | 0.71 |
|  |  | Custos directos |  |  | 36.33 |
