# Pavimento vinílico heterogéneo

- Propriedade do ficheiro: CYPE INGENIEROS, S.A.
- Formato: FIEBDC-3/2002
- Moeda: EUR
- Custos indirectos: 3.00 %
- IVA: 23.00 %

**RSS040** m² Pavimento vinílico heterogéneo, modelo Timberline PUR "DLW FLOORING", de 2,25 mm de espessura total, com camada de utilização de 0,7 mm de espessura, com tratamento de protecção superficial PUR, cor Cherry Medium, fornecido em rolos de 200 cm de largura, instalado sobre base suporte (não incluída neste preço) e fixado com adesivo de contacto.
Pavimento vinílico heterogéneo, modelo Timberline PUR "DLW FLOORING", de 2,25 mm de espessura total, com camada de utilização de 0,7 mm de espessura, com tratamento de protecção superficial PUR, cor Cherry Medium, fornecido em rolos de 200 cm de largura; peso total: 2800 g/m²; classificação ao uso, segundo EN ISO 10874: classe 23 para uso doméstico; classe 34 para uso comercial; classe 43 para uso industrial; redução dos sons de percussão 5 dB, segundo NP EN ISO 10140; resistência ao fogo Bfl-s1, segundo NP EN 13501-1, fixado com adesivo de contacto à base de resinas acrílicas em dispersão aquosa (250 g/m²), sobre camada fina de nivelação não incluída neste preço. Inclusive marcação, cortes, aplicação do adesivo através de espátula dentada, soldagem da união e juntas entre rolos com cordão termofusível, tratamento de encontros, juntas perimetrais e juntas de dilatação do edifício, eliminação e limpeza do material sobrante e limpeza final do pavimento.
Inclui: Implantação e recorte do pavimento. Aplicação da cola. Colocação do pavimento. Soldadura de união e juntas entre rolos. Eliminação e limpeza do material sobrante. Limpeza final do pavimento.
Critério de medição de projecto: Superfície útil, medida segundo documentação gráfica de Projecto, descontando as aberturas de superfície maior de 1 m².
Critério de medição de obra: Medir-se-á a superfície realmente executada segundo especificações de Projecto, descontando as aberturas de superfície maior de 1 m².

| Código | Un | Descrição | Rendimento | Preço | Importância |
|---|---|---|---|---|---|
| mt18dww010 | kg | Adesivo de contacto à base de resina acrílica em dispersão aquosa, para pavimento de borracha, linóleo, PVC, alcatifa e têxtil. (material) | 0.250 | 4.62 | 1.16 |
| mt18pta010a | m² | Lâmina heterogénea de PVC, modelo Timberline PUR, "DLW FLOORING", de 2,25 mm de espessura total, com camada de utilização de 0,7 mm de espessura, com tratamento de protecção superficial PUR, cor Cherry Medium; fornecida em rolos de 200 cm de largura; peso total: 2800 g/m²; classificação ao uso, segundo EN ISO 10874: classe 23 para uso doméstico; classe 34 para uso comercial; classe 43 para uso industrial; redução dos sons de percussão 5 dB, segundo NP EN ISO 10140; resistência ao fogo Bfl-s1, segundo NP EN 13501-1. (material) | 1.050 | 20.08 | 21.08 |
| mo026 | h | Oficial de 1ª instalador de revestimentos flexíveis. (mão de obra) | 0.216 | 17.19 | 3.71 |
| mo064 | h | Ajudante de instalador de revestimentos flexíveis. (mão de obra) | 0.120 | 16.81 | 2.02 |
| % | % | Custos directos complementares | 2 % | 27.97 | 0.56 |
|  |  | Custos directos |  |  | 28.53 |
